# Nachbarschaftszentrum Schmöckwitz
Angebotsaufforderung (GAEB DA XML 3.3, DA83)
Projekt: P21-001
Währung: EUR
Nebenangebote zugelassen: ja
Vergabeart: Öffentliche Ausschreibung
Eröffnung: 30.10.2026 10:00:00
Ende der Zuschlagsfrist: 29.11.2026
Ausführungsbeginn: 01.12.2026
Ausführungsende: 03.05.2027
Auftraggeber: Ortsverein Schmöckwitz e.V, Alt Schmöckwitz 10, 12527 Berlin, Deutschland, Ansprechpartner Almut Berger; Vergabenummer: Los 06
Erstellt mit: GXML Toolbox V3.3 R20230829, iTWO_64 V25.0.772, 12.10.2026

## ALLGEMEINE ANGABEN ZUR BAUSTELLE NACH DIN 18 299
Allgemeine Angaben zur Baustelle gemäß DIN 18299
1. Bauvorhaben

Sanierung, denkmalgerechte Instandsetzung und Umbau der ehemaligen Feuerwehrwache Schmöckwitz zu einem generationsübergreifenden Nachbarschaftszentrum.

2. Baugrundstück / Lage

Bauvorhaben: Alte Feuerwehrwache Schmöckwitz
Adresse: Adlergestell 782, 12527 Berlin
Gemarkung: Schmöckwitz
Flurstück: 1651

Das Bestandsgebäude wurde im Jahr 1901 errichtet und steht unter Denkmalschutz. Das Gebäude befindet sich straßenseitig unmittelbar am Adlergestell mit einer Gebäudelänge von ca. 24 m.

An der nordwestlichen Giebelwand grenzt unmittelbar eine mehrgeschossige Schulnutzung bzw. ein Kitabetrieb an. Während der Bauausführung ist daher auf besondere Schutzmaßnahmen hinsichtlich Lärm, Staub, Erschütterungen sowie Baustellenverkehr zu achten.

3. Bestand und geplante Nutzung

Die ehemalige Feuerwehrwache wird künftig als generationsübergreifendes Nachbarschaftszentrum genutzt. Die geplante Umnutzung umfasst insbesondere:

Eingangsbereich mit Garderobe,
Teeküche mit Tresen,
Mehrzweckräume,
Büronutzung,
Sanitärräume,
Lagerräume im Dachgeschoss,
neue interne Treppenanlage mit Empore.

Die bestehende statische Grundstruktur soll weitestgehend erhalten bleiben.

4. Denkmalschutz / Restaurierungskonzept

Das Gebäude steht unter Denkmalschutz. Sämtliche Arbeiten sind unter größtmöglicher Schonung und Erhaltung der historischen Bausubstanz auszuführen.

Das Restaurierungskonzept sieht insbesondere den Erhalt und die denkmalgerechte Instandsetzung folgender Bauteile vor:

straßenseitige Fassaden,
historische Verblendsteinflächen,
bauzeitliche Dachformen,
historische Dachziegel,
Tore, Fenster und Putzflächen,
ornamentierte Giebelelemente,
Emblem im Hauptgiebel.

Die bauzeitliche Gestaltung von 1900/1912 gilt als maßgebliche historische Bauphase und ist grundsätzlich zu erhalten.

Die straßenseitigen Fassadenflächen sind in ihrer bauzeitlichen Ausbildung zu erhalten und instand zu setzen. Beschichtungen, Überputzungen oder Verkleidungen der historischen Verblendsteinflächen sind nicht zulässig.

Die historischen Dachformen sind grundsätzlich zu erhalten. Für den Bereich des ehemaligen Wagenhallendaches ist eine Ergänzung bzw. Vervollständigung des Daches vorgesehen.

Vorhandene historische Dachziegel sind nach Möglichkeit auszubauen, zu sichern und wiederzuverwenden.

Die vorhandenen Tore und Fenster sind als wesentliche historische Ausbaubauteile zu erhalten und instand zu setzen.

Das historische Emblem im Giebelfeld ist zu sichern und restauratorisch instand zu setzen.

Sämtliche Maßnahmen sind mit den zuständigen Denkmalbehörden abzustimmen. Detailausbildungen und Materialmuster sind vor Ausführung freizugeben.

5. Baustellenzufahrt / Zuwegung

Die Baustellenzufahrt erfolgt über das Adlergestell.

Besondere Erschwernisse ergeben sich durch:

Straßenbahnverkehr im öffentlichen Straßenraum,
innerörtliche Verkehrssituation,
angrenzenden Schul- und Kitabetrieb,
eingeschränkte Lager- und Bewegungsflächen.

Für die Baustelleneinrichtung sowie Baustellenlogistik ist teilweise öffentliches Straßenland in Anspruch zu nehmen. Erforderliche Genehmigungen und verkehrsrechtliche Anordnungen sind durch den Auftragnehmer rechtzeitig einzuholen.

Die Nutzung bzw. Sperrung von Gehwegflächen ist gesondert zu beantragen.

6. Baustelleneinrichtungsflächen

Die Baustelleneinrichtungsflächen befinden sich:

auf den befestigten Pflasterflächen vor dem Gebäude,
auf den vorhandenen Schotterflächen.

Stellplätze für Handwerkerfahrzeuge stehen auf dem Grundstück nicht zur Verfügung.

Die Baustellenlogistik ist entsprechend der beengten Platzverhältnisse eigenverantwortlich zu organisieren.

7. Baustrom / Bauwasser

Baustrom und Bauwasser sind durch den Auftragnehmer herzustellen und während der gesamten Bauzeit vorzuhalten.

Anschlusspunkte sind auf dem Grundstück vorhanden.

Die Verteilung, Absicherung sowie alle erforderlichen Provisorien sind Bestandteil der Leistungen des Auftragnehmers.

8. Gerüste / Dacharbeiten

Für die geplanten Sanierungs- und Dacharbeiten ist ein vollflächiges Fassaden- und Arbeitsgerüst erforderlich.

Die Gerüststellung hat unter besonderer Berücksichtigung des Denkmalschutzes sowie der angrenzenden öffentlichen Verkehrsflächen zu erfolgen.

Die Dachflächen werden im Zuge der Baumaßnahme ergänzt und instandgesetzt. Historische Dachziegel sind soweit möglich zu sichern und wiederzuverwenden. Neue Materialien müssen sich hinsichtlich Format, Farbigkeit und Erscheinungsbild am historischen Bestand orientieren.

9. Schutzmaßnahmen / Besonderheiten

Während der Bauzeit ist auf den benachbarten Schul- und Kitabetrieb besondere Rücksicht zu nehmen.

Erforderlich sind insbesondere:

Staubschutzmaßnahmen,
lärmarme Bauverfahren soweit möglich,
gesicherte Baustellenabgrenzung,
Schutz gegen herabfallende Bauteile,
Sicherung der Fußgängerbereiche,
Schutz historischer Bauteile vor Beschädigungen.
10. Schadstoffe / Rückbau

Nach aktuellem Kenntnisstand sind keine Schadstoffe bekannt.

Sollten während der Bauausführung schadstoffhaltige Materialien festgestellt werden, sind die Arbeiten in den betreffenden Bereichen unverzüglich einzustellen und die Bauleitung zu informieren.

11. Allgemeine Ausführungsbedingungen

Alle Arbeiten sind gemäß:

VOB/C,
DIN 18299,
den allgemein anerkannten Regeln der Technik,
den einschlägigen DIN-Normen,
den Vorgaben der Denkmalpflege,
den behördlichen Auflagen

auszuführen.

Bestandsmaße sind vor Ausführung eigenverantwortlich am Bau zu prüfen.

Beschädigungen an historischen Bauteilen sind zu vermeiden und unverzüglich anzuzeigen.

## ALLGEMEINE TECHNISCHE VORBEMERKUNG
ALLGEMEINE TECHNISCHE VORBEMERKUNGEN

1 Für die Ausführung gelten die Allgemeinen Technischen Vorschriften der VOB, neueste Fassung, DIN 18299 Bauleistungen jeder Art, Arbeitsschutz, UVV, Schutzmaßnahmen, etc.

2 Alle für den jeweiligen Leistungsbereich zutreffenden DIN-Normen und Entwürfe, einschließlich Gelbdrucken und Richtlinien der Deutschen Industrie, der Ausschüsse und Fachverbände sind in der jeweils gültigen Fassung zu beachten und anzuwenden. Darüber hinaus sind die allgemein anerkannten Regeln der Technik zu berücksichtigen.
Insbesondere die
DIN 18355 Tischlerarbeiten,
DIN 18357 Beschlagarbeiten,
DIN 18358 Rollladenarbeiten,
DIN 18360 Metallbauarbeiten,
DIN 18361 Verglasungsarbeiten
sowie die Vorschriften und Auflagen des Bauaufsichtsamtes usw. sind in den jeweils neuesten Fassungen zu berücksichtigen. Alle Anforderungen sind Mindestanforderungen.

3 Auf die Beachtung der Verarbeitungsrichtlinien der Herstellerwerke wird besonders hingewiesen. Sämtliche Bauteile sind vollkommen eben-, waage-, flucht- und lotgerecht sowie rechtwinklig auszuführen oder im vorgeschriebenen Gefälle exakt nach Meterriß zu erfolgen. Für Toleranzen gilt jeweils die neueste Ausgabe der DIN 18202  der einzelnen Gewerke.

4 Der Einheitspreis umfasst alle Arbeiten und Aufwendungen, die zur Erstellung einer vollständigen, handwerklich und technisch einwandfreien Ausführung der Leistung erforderlich sind, d.h. Liefern, Abladen, diebstahlsichere Lagerung, Transport auf der Baustelle, Einbau, Verschnitt, Sicherung der Leistung, Wiedereinbau von Abschränkungen, Mehraufwendungen bei zeitlich getrennten Arbeitsgängen usw. Sollte der Bieter feststellen, dass die im Leistungsverzeichnis angegebene Leistung insoweit nicht vollständig ist oder dass einzelne Bereiche nicht ausreichend beschrieben sind bzw. Teile für eine komplette, funktionsfähige Leistung fehlen, so hat er hierauf bei der Angebotsabgabe hinzuweisen bzw. diese in einem Ergänzungsangebot mit anzubieten. Andernfalls sind alle Arbeiten, die zur gebrauchs- und funktionsfähigen Fertigstellung der Leistung benötigt werden, mit den Einheitspreisen abgegolten.

5 Falls nicht gesondert vermerkt, sind folgende Leistungen in die Einheitspreise einzukalkulieren:

5.1 Nach Auftragserteilung sind innerhalb von 14 Tagen alle Fensteröffnungen aufzumessen und die Werkplanung nach weiteren 14 Tagen zu erstellen.

5.2 Alle Flächen, Gegenstände, Einbauteile und dgl., die der Gefahr der Verunreinigung oder Beschädigung ausgesetzt sind, müssen durch Abdecken oder Abkleben ausreichend und in geeigneter Weise geschützt werden. Der Unternehmer haftet in vollem Umfang für Schäden, die auf unsachgemäße Abdeckung der zu schützenden Bauteile zurückgehen.

5.3 Vor Beginn der Arbeiten sind sämtliche Bauteile auf Lot-, Flucht-, Waage- und Winkelgenauigkeit zu überprüfen. Alle Maße sind am Bauwerk zu nehmen. Abweichungen außerhalb der zulässigen Toleranzen sind dem AG unverzüglich mitzuteilen.

5.4 Das Herstellen und Schließen von Löchern und Aussparungen in Mauerwerk, Beton und Putz zur verdeckten Montage der Befestigungsmittel und das Vergießen von Ankern und Auflagern ist in die Einheitspreise einzukalkulieren. Die Verankerungen der Elemente sind so auszuführen, dass Bewegungen des Baukörpers und die der Bauelemente aufgenommen werden können, ohne dass hieraus Belastungen auf die Konstruktion übertragen werden.

5.5 Sämtliche im Leistungsverzeichnis genannten Maße sind ca.-Maße. Das Aufmaß ist vom Auftragnehmer am Bau zu nehmen. Fordert der Auftraggeber, dass die Konstruktionen schon zu einem Zeitpunkt zur Montage bereitstehen müssen, der ein vorheriges Aufmaß unmöglich macht, so sind - unter Berücksichtigung der Bautoleranzen nach DIN - die Fertigungsmaße mit dem Auftraggeber zu vereinbaren.

5.6 Vor Fertigungsbeginn hat der Auftragnehmer Zeichnungen im Rahmen einer Werkplanung zu liefern. Diese bedürfen der Freigabe durch den Auftraggeber. Aus den Darstellungen müssen Konstruktion, Maße, Einbau, Befestigung und Bauanschlüsse der Bauteile sowie die Einbaufolge erkennbar sein. Die daraus resultierenden Kosten sind in die Einheitspreise einzukalkulieren

5.7 Die notwendigen Profilabmessungen sind durch den Auftragnehmer unter Berücksichtigung statischer sowie sonstiger Erfordernisse zu bemessen und festzulegen. Vom Auftraggeber gewünschte formale bzw. vorgeschlagene Profilabmessungen entbinden den Auftragnehmer nicht von der Verpflichtung zur Überprüfung und einem statischen Nachweis. Die Kosten hierfür sind in die Einheitspreise einzukalkulieren.

5.8 Die Arbeitsabschnitte sind in Abhängigkeit der Witterungsverhältnisse so zu wählen, dass die Dichtigkeit des Gebäudes und die komplette Ableitung des Regenwassers zu allen Zeiten ausnahmslos gewährleistet ist. Eventuell erforderliche temporäre Massnahmen sind einzuplanen und über die Einheitspreise abgegolten.

5.9 Metallteile und Befestigungsmittel sind in korrosionsbeständiger Ausführung herzustellen.

5.10 In die Preise sind grundsätzlich alle Aufwendungen und Kosten einzubeziehen, die sich aus der Einhaltung der allgemein für Bauarbeiten sowie für das Gewerk geltenden Unfallverhütungsvorschriften ergeben, soweit sie keine Besonderen Leistungen darstellen.

5.11 Die Herstellung von arbeitsschutztechnisch erforderlichen Abdeckungen und Umwehrungen, die Vorhaltung während der eigenen Benutzungszeit und das Belassen zur Nutzung durch andere Unternehmer sowie das Entfernen belassener Abdeckungen und Umwehrungen von Öffnungen nach Aufforderung durch die Bauleitung ist in die Einheitspreise einzukalkulieren.

5.12 Aufenthalts- und Lagerräume werden durch den AG nicht zur Verfügung gestellt. Sollten diese notwendig werden, so hat der AN diese eigenverantwortlich außerhalb des Geländes des AG zu beschaffen und die entsprechenden Kosten in die Einheitspreise einzurechnen.

5.13 Baustrom- und Bauwasseranschluss kann nur zentral zur Verfügung gestellt und der Auftragnehmer hat für seine Arbeiten notwendige Unterverteilungen bzw. Verlägerung bis 100 m zu seinen eigenen Lasten herzustellen. Der Baustromanschuss ist begrenzt auf 32 A. Wenn Geräte mit höheren Stromverbrauch benötigt werden ist die Stromversorgung eigenverantwortlich zu regeln und die daraus entstehenden Mehrkosten in die entsprechenden Einheitspreise mit einzukalkulieren

5.14 Nach Ausführung der Leistungen bzw. gemäß dem Bauablaufplan oder bei vorzeitiger Abforderung der Unterlagen durch überwachende Organe, ist eine Dokumentation 2-fach in Papier und 1-fach Digital auf einen Datenträger, vom Auftragnehmer zuerstellen und den AG zu übergeben.
Diese muss  mindestes folgende Unterlagen enthalten:
- Fachunternehmerbescheinigung auch von Nachunternehmer
- Bautagesberichte
- Übereinstimmungserklärungen und Verwendungsnachweisen von Bauarten, Bausätze und Anlagen
- Leistungserklärungen von Bauprodukten
- Lieferscheine aller Produkte sowie die CE- Produktenkennzeichnungen von den Verpackerungen auf der Baustelle
- allgemeine Nachweise von der Ausführung wzB. Auszugsnachweis von verwendeten Dübeln, Verdichtungsnachweise bei Erdarbeiten usw.
- bei Dämmstoffen der Kategorie II gemäß DIN 4108-04 ist ein Übereinstimmungszertifikat zur Herstellung/ Überwachung der Produktion des Dämmstoffherstellers

6 Beanstandungen an Vorleistungen können nur geltend gemacht werden, wenn Sie unverzüglich und schriftlich vor Ausführungsbeginn der eigenen Leistung dem AG angezeigt werden. Eine spätere Beanstandung kann nicht anerkannt werden.

7 Die Ausführung wird in mehreren Abschnitten verlangt werden. Die Arbeitsläufe sind mit dem AG abzustimmen. Arbeitsaufnahmen und Unterbrechungen können durch den AG jederzeit angewiesen werden. Eine gesonderte Vergütung hierzu erfolgt nicht. Jeder AN hat sich mit den anderen Unternehmern auf der Baustelle selbst abzustimmen.

8 Fallen Arbeiten an, die im LV nicht oder anders ausgeschrieben sind, so ist vor Arbeitsbeginn ein Preis schriftlich mit dem AG, der auf der Kalkulation das Hauptangebotes beruht zu vereinbaren.

9 Sollen Bauprodukte zum Einsatz kommen, die nicht in der Bauregelliste aufgeführt werden oder sollen Bauarten, Bausätze und Anlagen zum Einsatz kommen, die keine Technischen Baubestimmungen oder allgeimeine anerkannten Regeln der Technik entsperchen. So hat der Auftragnehmer nach Auftragserteilung und ca. 14 Tage vor Beginn der Arbeiten die Verwenbarkeit durch Vorlage von Nachweisen, wie Allgemeine bauaufsichtlichen Zulassungen oder Allgemeine bauaufsichtlichen Prüfzeugnisen, nachzuweisen und auf der Baustelle vorzuhalten.

10 Sofern nicht nach Text oder Zeichnung beschrieben, sind sämtliche Detailpunkte vor der Montage mit der Bauleitung abzusprechen. Prospekte und Zeichnungen des Herstellers sind auf Anforderung vorzulegen.

11 Jeder Auftragnehmer ist verpflichtet, Tagesberichte mit Angaben der ausgeführten Leistungen, Personalstärken, Wetterbedingungen, usw. anzufertigen. Diese sind wöchentlich der örtlichen Bauleitung zu übergeben.

12 Der Auftragnehmer ist verpflichtet, die Baustelle in einem sauberen Zustand zu halten,  insbesondere den von seinen Arbeiten anfallenden Bauschutt, Verpackungsmaterial und Abfälle sowie Verunreinigungen nach Erbringung der Bauleistung zu beseitigen. Abfälle sind getrennt zu beseitigen nach dem neuen Abfallgesetz.
Sollte der AN seiner Pflicht zur Schuttbeseitgung nicht in ausreichendem Maße nachkommen, ist der AG berechtigt, nach einmaliger fruchtloser Aufforderung eine andere Firma mit der Schuttbeseitigung zu Lasten des AN zu beauftragen.

13. Auf die Gleichwertigkeit der angebotenen Produkte gegenüber den ausgeschriebenen Fabrikaten wird besonderes Augenmerk gelegt. Sie ist durch Vorlage entsprechender Muster und der technischen Daten beim Vergabegespräch nachzuweisen.

## TECHNISCHE VORBEMERKUNGEN STUNDENLOHNARBEITEN
TECHNISCHE VORBEMERKUNGEN STUNDENLOHNARBEITEN

Stundenlohnarbeiten dürfen nur auf ausdrückliche Anordnung der Bauleitung ausgeführt werden. Die Stundenzettel sind der Bauleitung spätestens einen Tag nach der Ausführung der Arbeiten zur Unterschrift
vorzulegen. Polierstunden werden nur anerkannt, wenn eine Beaufsichtigung der Stundenlohnarbeiten ausdrücklich gefordert wurde bzw. die Arbeiten direkt durch den Polier ausgeführt werden mußten.

Jeglicher Aufwand für Anfahrten, Wegezeiten, Kilometer-Geld, Ablösungen und ähnliches werden nicht gesondert vergütet. Zuschläge für Nacht-, Sonntags-  und Feiertagsarbeit sowie Erschwerniszuschläge sind nicht in die Stundenverrechnungssätze mit einzubeziehen, sondern, sofern sie nicht schon als Teilleistungsposition im Leistungsverzeichnis enthalten sind, im Bedarfsfall zu vereinbaren und gesondert nachzuweisen.

Der Bieter erklärt, daß der Stundenverrechnungssatz unter Beachtung der preisrechtlichen Vorschriften ermittelt wurde und unabhängig von der Anzahl der abgerechneten Stunden gilt.

## ANLAGEN ZUM LEISTUNGSVERZEICHNIS
ANLAGEN ZUM LEISTUNGSVERZEICHNIS

1.1. Grundlagen

2_Restaurierungskonzept_250627
3_1_Zusammenfassung
3_2_Farbtonübersicht
08766-4-09-2 A1 Probenverzeichnis
08766-4-09-2 A3-1 Bestand Katasterplan Erdgeschoss
08766-4-09-2 A3-2 Bestand Katasterplan Deckenplan
08766-4-09-2 A3-3 Bestand Katasterplan Dachgeschoss
-

1.1. Grundrisse,  Details
-
P21-001_5_A-00 Allgemeine Hinweise
P21-001_5_A-01-A-N_GR-EG Grundriss EG_Abbruch-Neubau
P21-001_5_A-01-N_GR-EG Grundriss EG_Neubau
P21-001_5_A-02-A-N_GR-DG Grundriss Dachboden_Abbruch-Neubau
P21-001_5_A-02-N_GR-DG Grundriss Dachboden_Neubau
P21-001_5_A-03-N_GR-DA Grundriss Dachaufsicht_Neubau
P21-001_5_A-04-A-N_GR-BL Grundriss_Balkenlage_Abbruch-Neubau
P21-001_5_A-04-N_GR-BL Grundriss_Balkenlage_Neubau
P21-001_5_A-05-A-N_GR-SL Grundriss Sparrenlage_Abbruch-Neubau
P21-001_5_A-05-N_GR-SL Grundriss Sparrenlage_Neubau
P21-001_5_A-06-N_SC-A-B-C-D Schnitt A-A, B-B, C-C, D-D_Neubau
P21-001_5_A-07-N_SC-E Schnitt E-E_Neubau
P21-001_5_A-08-E_AN-O-W Ansicht Ost, West_Endzustand
P21-001_5_D-01 Detail Sockelabdichtung - Bestandswand
P21-001_5_D-02 Detail Sockelabdichtung - Neubauwand
P21-001_5_D-03.1 Bestandplan Kastenfenster Typ1 - F.0.01, F.0.02
P21-001_5_D-03.2 Konzept Sanierung_Umbau Kastenfenster Typ1 - F.0.01, F.0.02
P21-001_5_D-03.3 Detail Sanierung_Umbau Kastenfenster Typ1 - F.0.01, F.0.02
P21-001_5_D-04.1 Bestandsplan Kastenfenster Typ 2 - F.0.03, F.0.04 - Bestandsplan
P21-001_5_D-04.2 Detail Kastenfenster Typ 2 - F.0.03, F.0.04_Erneuerung
P21-001_5_D-05 Detail Anschluss Eingangstür T.0.01, T.0.02
P21-001_5_D-06 Übersicht Stahl-Glas-Elemente - F.0.05, F.0.06
P21-001_5_D-07 Detail Stahl-Glas-Element F.0.05, F.0.06
P21-001_5_D-08 Übersicht Stahl-Glas-Elemente - T.0.05, T.0.06, F.0.07
P21-001_5_D-09 Detail Stahl-Glas-Element T.0.05, T.0.06
P21-001_5_D-10 Detail Stahl-Glas-Element F.0.07
P21-001_5_D-11 Detail Dach - Traufe Bestand - Mehrzweckraum 1
P21-001_5_D-12 Detail Dach - Traufe Neubau
P21-001_5_D-13 Detail Dach - Dachfenster Mehrzweckraum 1
P21-001_5_D-14 Detail Dach - Anschluss Sparrendach Giebelwand
P21-001_5_D-15 Detail Dach - Anschluss Brandwand Kita
P21-001_5_D-16 Detail Dach - Anschluss Brandwand Schulgebäude
P21-001_5_D-17 Detail Dach - Anschluss Schmuckgiebel
P21-001_5_F-01 – Fenster-Außentüren
P21-001_5_R-01 – Raumliste
P21-001_Bemusterungsliste Schmöckwitz
P21-001_Türliste_Stand 2026-10-12_Index1

Bauablaufplan Los 05 Stand 12.10.2026

Die aufgeführten Unterlagen sind Bestandteil der Leistungsbeschreibung und bilden somit auch die Grundlage für die Kalkulation und Preisermittlung.

Der Bieter kann sich vor Abgabe des Angebotes von den örtlichen Verhältnissen überzeugen. Etwaige Unklarheiten sind vor Abgabe des Angebotes abzuklären. Nachforderungen aus Unkenntnis werden nicht anerkannt.

Dem Leistungsverzeichnis sind folgende Ausführungsunterlagen als PDF- Datei beigefügt:

GAEB-SCHNITTSTELLE
Das Leistungsverzeichnis erhalten Sie ebenfalls im GAEB-Format.
Wir bitten um Abgabe des Angebots zusätzlich zu den schriftlichen Unterlagen als GAEB-Angebotsdatei. Entscheidend für die Auswertung ist das schriftliche Angebot.

## 6 Metallbauarbeiten
Datum: 12.10.2026

### 1 Metallbauarbeiten

#### 1.1 Werkplanung, Nachweise, Dokumentation

**1.1.10 Baustelleneinrichtung f. eigene Leistungen**
*** Pauschalposition
Baustelleneinrichtung f. eigene Leistungen, dazu gehört
und ist mit einzukalkulieren;

Einrichten und Räumen der Baustelle sowie Vorhalten der
Baustelleneinrichtung für sämtliche in der
Leistungsbeschreibung aufgeführten Leistungen des AN.
Geräte, Werkzeuge und sonstige Betriebsmittel,
Lager-und Arbeitsplätze, Beleuchtung,
Einrichtungen die zur vertragsgemäßen Durchführung der
Bauleistung erforderlich sind, auf die Baustelle bringen, bereitstellen und, soweit der Geräteeinsatz nicht gesondert beschrieben wird, betriebsfertig aufstellen,
einschl. der dafür notwendigen Arbeiten.
Die erforderlichen festen Anlagen sind herzustellen.
Die Kosten für Vorhaltung, Unterhalten und Betreiben
der Geräte, Anlagen und Einrichtungen sind einzurechnen.
Einrichten, Räumen und Vorhalten von Wege- u.
Lagerflächen oder Lagerräumen sind einzukalkulieren.

Die Vorhaltung gilt über die gesamte Bauzeit
Menge: 1,000 psch

**1.1.20 Werkstatt- und Montageplanung**
*** Pauschalposition
Der AN fertigt vor Ausführung seiner Arbeiten mittels CAD eine
Werkstatt- und Montageplanung/Zeichnungen an, die die zu
erbringenden Leistungen ist gemäß den ALLGEMEINE
TECHNISCHE VORBEMERKUNGEN Punkt 5.7 Werkstatt- und  Montageplanung/Zeichnungen anfertigen für alle im
Leistungsverzeichnis aufgeführten Leistungen.

Das erforderliche örtliche Aufmaß ist vor Erstellung der Werkplanung eigenverantwortlich durch den Auftragnehmer durchzuführen. Die vor Ort ermittelten Maße sind bei der Werkplanung und Fertigung zu berücksichtigen. Sämtliche hierfür anfallenden Kosten sind in die Einheitspreise einzukalkulieren und werden nicht gesondert vergütet.
Menge: 1,000 psch

**1.1.30 Dokumentation**
*** Pauschalposition
Dokumentation

Nach Ausführung der Leistungen bzw. gemäß dem Bauablaufplan oder bei vorzeitiger Abforderung der Unterlagen durch überwachende Organe, ist eine Dokumentation 2-fach in Papier und 1-fach Digital auf einen Datenträger, vom Auftragnehmer zuerstellen und den AG zu übergeben.
Diese muss  mindestes folgende Unterlagen enthalten:
- Fachunternehmerbescheinigung auch von Nachunternehmer
- Bautagesberichte (Genauigkeit täglich)
- Übereinstimmungserklärungen und Verwendungsnachweisen von Bauarten, Bausätze und Anlagen
- Leistungserklärungen von Bauprodukten
- Lieferscheine aller Produkte sowie die CE- Produktenkennzeichnungen von den Verpackerungen auf der Baustelle
- allgemeine Nachweise von der Ausführung wzB. Auszugsnachweis von verwendeten Dübeln, Verdichtungsnachweise bei Erdarbeiten usw.
- Berechtigungsnachweise für die wzB. Schweißnachweise,
- Werkstatt- und Montageplanung/Zeichnungen
Und alle weitere Unterlagen die von den überwachende Organe wie Prüfingenieure und der Bauausicht abgefordert werden.
.
Menge: 1,000 psch

### 2 Stahl-Glas-Elemente

#### 2.1 Stahl-Glas-Elemente

**2.1.10 Stahl-Glas-Element F.0.05**
Liefern und montieren Stahl-Glas-Element F.0.05, thermisch getrenntes Stahlprofilsystem mit 60 mm Grundbautiefe, z. B. Schüco Janisol oder gleichwertig. Rohbauöffnung ca. 2,49 x 3,75 m, 1 Fensterflügel, DIN L, Drehflügelbeschlag, Isolierverglasung 2-fach, VSG beidseitig, Uw 1,3 W/m²K, Rw,p 36 dB. Fluchtweg / Notausgang nach DIN EN 179, barrierefreie thermisch getrennte Schwelle ca. 2 cm. Oberfläche außen/innen dunkelgrau, z. B. RAL 7016 / DB 703, nach Freigabe Denkmalschutz. Einschließlich Anschluss, Abdichtung, Befestigung, Beschläge, Werkplanung und Aufmaß.
Menge: 1,000 St

**2.1.20 Stahl-Glas-Element F.0.06**
Liefern und montieren Stahl-Glas-Element F.0.06, thermisch getrenntes Stahlprofilsystem mit 60 mm Grundbautiefe, z. B. Schüco Janisol oder gleichwertig. Rohbauöffnung ca. 2,49 x 3,425 m, 1 Fensterflügel, DIN L, Drehflügelbeschlag, Isolierverglasung 2-fach, VSG beidseitig, Uw 1,3 W/m²K, Rw,p 36 dB. Fluchtweg / Notausgang nach DIN EN 179, barrierefreie thermisch getrennte Schwelle ca. 2 cm. Oberfläche außen/innen dunkelgrau, z. B. RAL 7016 / DB 703, nach Freigabe Denkmalschutz. Einschließlich Anschluss, Abdichtung, Befestigung, Beschläge, Werkplanung und Aufmaß.
Menge: 1,000 St

**2.1.30 Stahl-Glas-Fenster F.0.07**
Stahl-Glas-Fenster F.0.07

Liefern und montieren Stahl-Glas-Fenster F.0.07 als Kippflügel, thermisch getrenntes Stahlprofilsystem mit 60 mm Grundbautiefe, z. B. Schüco Janisol oder gleichwertig. Rohbauöffnung ca. 2,01 x 0,70 m, BRH ca. 2,835 m, Kippflügel DIN R, Isolierverglasung 2-fach, VSG beidseitig, Uw 1,3 W/m²K, Rw,p 32 dB. Fensterbank innen Holz wandbündig, außen massiv Betonstein bauseits nach Schnittstellenklärung. Oberfläche dunkelgrau, z. B. RAL 7016 / DB 703, nach Freigabe Denkmalschutz. Einschließlich Anschluss, Abdichtung, Befestigung, Beschläge, Werkplanung und Aufmaß.
Menge: 1,000 St

**2.1.40 Stahl-Glas-Türelement T.0.05**
Stahl-Glas-Türelement T.0.05

Liefern und montieren 2-flügeliges Stahl-Glas-Außentürelement T.0.05 mit Oberlicht, Rohbauöffnung ca. 2,51 x 3,26 m, thermisch getrenntes Stahlprofilsystem, z. B. Schüco Janisol oder gleichwertig. Anforderungen: Uw 1,3 W/m²K, Rw,p 32 dB, Fluchtweg / Notausgang nach DIN EN 179, Panikfunktion, PZ, Gleitschienen-Obentürschließer, Schließfolgeregelung soweit erforderlich, barrierefrei leichtgängig nach DIN 18040. Oberfläche dunkelgrau, z. B. RAL 7016 / DB 703, nach Freigabe Denkmalschutz. Einschließlich Beschläge, Bänder, Abdichtung, Anschluss, Werkplanung und Aufmaß.
Menge: 1,000 St

**2.1.50 Stahl-Glas-Türelement T.0.06**
Stahl-Glas-Türelement T.0.06

Liefern und montieren 1-flügeliges Stahl-Glas-Außentürelement T.0.06 mit Oberlicht, Rohbauöffnung ca. 1,26 x 3,26 m, thermisch getrenntes Stahlprofilsystem, z. B. Schüco Janisol oder gleichwertig. Anforderungen: Uw 1,3 W/m²K, Rw,p 32 dB, Fluchtweg / Notausgang nach DIN EN 179, Panikfunktion, PZ, Gleitschienen-Obentürschließer, barrierefrei leichtgängig nach DIN 18040. Oberfläche dunkelgrau, z. B. RAL 7016 / DB 703, nach Freigabe Denkmalschutz. Einschließlich Beschläge, Bänder, Abdichtung, Anschluss, Werkplanung und Aufmaß.
Menge: 1,000 St

### 3 Stahlinnentreppe

#### 3.1 Stahlinnentreppe

**3.1.10 Stahlinnentreppe zur Empore**
Stahlinnentreppe zur Empore

Stahlinnentreppe vom Erdgeschoss zur Empore Raum 1.01 herstellen, liefern und montieren. Konstruktion nach Statik und Werkplanung AN, einschließlich Wangen, Unterkonstruktion, Podestanschlüssen, Auflagerplatten, Befestigungsmitteln, Korrosionsschutz und Oberflächenbeschichtung. Geometrie nach Ausführungsplanung, 22 Steigungen ca. 18,5 / 25,0 cm. Nutzlast gemäß Planung. Einschließlich statischer Nachweise, Werkstatt- und Montageplanung, Aufmaß und vollständiger betriebsfertiger Montage.
Menge: 1,000 St

**3.1.20 Stufen und Podeste Stahlinnentreppe**
*** Pauschalposition
Stufen und Podeste Stahlinnentreppe

Stufen, Zwischen- und Austrittspodeste der Stahlinnentreppe komplett liefern und montieren, einschließlich rutschhemmender Ausführung, Anschlüsse an angrenzende Bauteile, Verschraubungen, Unterlagen, Trennlagen und Nebenarbeiten. Beläge / Auflagen gemäß Bemusterung und Freigabe der Bauleitung.
Menge: 1,000 psch

### 4 Geländer und Handläufe

#### 4.1 Geländer und Handläufe

**4.1.10 Treppengeländer* innen**
*** Pauschalposition
Treppengeländer* innen

Geländer an Stahlinnentreppe und Empore innen herstellen, liefern und montieren. Ausführung als Stahlgeländer mit Pfosten, Füllstäben oder gleichwertiger Füllung nach Werkplanung, Geländerhöhe gemäß Bauordnung und DIN 18065, einschließlich Handlauf, Befestigung, Anschlussplatten, Korrosionsschutz und Beschichtung. Absturzsicherung vollständig gebrauchsfertig.
Menge: 1,000 psch

**4.1.20 Handlauf* innen**
*** Pauschalposition
Handlauf* innen

Handlauf an Treppe / Wandbereichen innen liefern und montieren, einschließlich Wandhalter, Endbögen, Rosetten, Befestigungsmittel und Anschlüsse. Material und Oberfläche nach Bemusterung und Freigabe der Bauleitung.
Menge: 1,000 psch

### 5 Stundenlohnarbeiten

#### 5.1 Stundenlohnarbeiten

**5.1.10 Facharbeiterstunden**
Stundenlohnarbeiten durch Arbeitskräfte auf Anordnung
des AG ausführen. Verrechnungssatz für die jeweilige
Arbeitskraft umfasst sämtliche Aufwendungen,
einschließlich aller Sozialabgaben sowie sonstiger
Zuschläge, Auslösungen, Fahrgeld etc.

Nur für unvorhergesehene
Arbeiten, nur auf besondere Anweisungen der örtlichen
Bauleitung zum Nachweis.
Menge: 10,000 h

**5.1.20 Helferstunden**
Stundenlohnarbeiten durch Arbeitskräfte auf Anordnung
des AG ausführen. Verrechnungssatz für die jeweilige
Arbeitskraft umfasst sämtliche Aufwendungen,
einschließlich aller Sozialabgaben sowie sonstiger
Zuschläge, Auslösungen, Fahrgeld etc.

Nur für unvorhergesehene
Arbeiten, nur auf besondere Anweisungen der örtlichen
Bauleitung zum Nachweis.
Menge: 10,000 h
